# Dispensador de papel higiénico industrial, referencia 05001.Xl.S de la serie Industrial de Nofer. Extragrande. Acero inoxidable satinado

- Propiedad del archivo: CONSTRUNARIO
- Formato: FIEBDC-3/2012
- Programa: Construnario Versión 3.51
- Fecha de los precios: 01/02/2023
- Divisa: EUR

**05001.XL.S** u Dispensador de papel higiénico industrial, referencia 05001.Xl.S de la serie Industrial de Nofer. Extragrande. Acero inoxidable satinado
Precio: 54.10
Dispensador de papel higiénico industrial, referencia 05001.Xl.S de la serie Industrial de Nofer. Extragrande. Acero inoxidable satinado Con cerradura de seguridad y visor de contenido Material: acero inoxidable Acabado: satinado Dimensiones: 290 alto x 285 ancho x 112 fondo (mm) Rollo máximo: 280 mm Eje: Ø40 mm Consumible: Cod. 06000 Dispensador de papel higiénico NOFER, de acero inoxidable, para adosar a pared. Adecuado para rollo industrial 200 m, con visor de contenido, cerradura y llave de seguridad. Dimensiones: 290 alto x 285 ancho x 112 fondo (mm).
