# Portarrollos triple, referencia 05100.S de la serie Domestics de Nofer. Acero inoxidable satinado

- Propiedad del archivo: CONSTRUNARIO
- Formato: FIEBDC-3/2012
- Programa: Construnario Versión 3.51
- Fecha de los precios: 01/02/2023
- Divisa: EUR

**05100.S** u Portarrollos triple, referencia 05100.S de la serie Domestics de Nofer. Acero inoxidable satinado
Precio: 74.20
Portarrollos triple, referencia 05100.S de la serie Domestics de Nofer. Acero inoxidable satinado Con visor de contenido y cerradura de seguridad Material: acero inoxidable AISI 304 Acabado: satinado Dimensiones: 330 alto x 120 ancho x 127 fondo (mm) Capacidad: 2/3 rollos Dispensador de papel higiénico NOFER de acero inoxidable para adosar a pared. Adecuado para tres rollos, con visor de contenido y cierre de seguridad. Dimensiones: 330 alto x 120 ancho x 127 fondo (mm).
