# Dispensador de papel toalla, referencia 04046.S de la serie Tissue evo de Nofer. Acero inoxidable satinado

- Propiedad del archivo: CONSTRUNARIO
- Formato: FIEBDC-3/2012
- Programa: Construnario Versión 3.51
- Fecha de los precios: 01/02/2023
- Divisa: EUR

**04046.S** u Dispensador de papel toalla, referencia 04046.S de la serie Tissue evo de Nofer. Acero inoxidable satinado
Precio: 55.90
Dispensador de papel toalla, referencia 04046.S de la serie Tissue evo de Nofer. Acero inoxidable satinado Dispensador papel toalla con cerradura de seguridad Material: acero inoxidable AISI 304 Acabado: satinado Dimensiones: 300 alto x 255 ancho x 105 fondo (mm) Capacidad: 450 usos Consumible: 06009.E Dispensador de papel toalla NOFER de acero inoxidable AISI 304, acabado satinado, de apertura frontal para adosar a pared. Adecuado para toallas plegadas o engarzadas (zig-zag), con visores de contenido y llave de seguridad. Dimensiones: 300 alto x 255 ancho x 105 fondo (mm).
