# Dispensador de papel toalla, referencia 04005.S de la serie Tissue de Nofer. Acero inoxidable satinado

- Propiedad del archivo: CONSTRUNARIO
- Formato: FIEBDC-3/2012
- Programa: Construnario Versión 3.51
- Fecha de los precios: 01/02/2023
- Divisa: EUR

**04005.S** u Dispensador de papel toalla, referencia 04005.S de la serie Tissue de Nofer. Acero inoxidable satinado
Precio: 52.00
Dispensador de papel toalla, referencia 04005.S de la serie Tissue de Nofer. Acero inoxidable satinado Con visor de contenido y cerradura de seguridad Material: acero inoxidable AISI 304 Acabado: satinado Dimensiones: 303 alto x 263 ancho x 120 fondo (mm) Capacidad: 450 usos Consumable: 06009.E Dispensador de papel toalla NOFER de acero inoxidable, apertura frontal, para adosar a pared. Adecuado para toallas plegadas o engarzadas (zig-zag), con visor de contenido y llave de seguridad. Dimensiones: 303 alto x 263 ancho x 120 fondo (mm).
