# Dispensador de papel toalla semiencastrado, referencia 04035.REC.S de la serie Roll de Nofer. Acero inoxidable satinado

- Propiedad del archivo: CONSTRUNARIO
- Formato: FIEBDC-3/2012
- Programa: Construnario Versión 3.51
- Fecha de los precios: 01/02/2023
- Divisa: EUR

**04035.REC.S** u Dispensador de papel toalla semiencastrado, referencia 04035.REC.S de la serie Roll de Nofer. Acero inoxidable satinado
Precio: 479.00
Dispensador de papel toalla semiencastrado, referencia 04035.REC.S de la serie Roll de Nofer. Acero inoxidable satinado Dispensador papel toalla salida automática, corte manual Funcionamiento a pilas AA, instalación semi-encastrada Material: acero inoxidable AISI 304 Acabado: satinado Dimensiones: 491 alto x 384 ancho x 216 fondo (mm) Rollo máximo: Ø200 x 220 mm Dispensador de papel toalla NOFER de acero inoxidable AISI 304, acabado satinado, de instalación en superficie. Dimensiones: 491 alto x 384 ancho x 216 fondo (mm).
