# Aro toallero, referencia 16905.B de la serie Barcelona de Nofer. Acero inoxidable AISI 304 brillo

- Propiedad del archivo: CONSTRUNARIO
- Formato: FIEBDC-3/2012
- Programa: Construnario Versión 3.51
- Fecha de los precios: 01/02/2023
- Divisa: EUR

**16905.B** u Aro toallero, referencia 16905.B de la serie Barcelona de Nofer. Acero inoxidable AISI 304 brillo
Precio: 25.65
Aro toallero, referencia 16905.B de la serie Barcelona de Nofer. Acero inoxidable AISI 304 brillo Aro toallero rectangular Material: acero inoxidable AISI 304 Acabado: brillo Dimensiones: 180 alto x 184 ancho x 70 fondo (mm) Toallero de aro NOFER, fabricado de acero inoxidable AISI 304. Dimensiones: 180 alto x 184 ancho x 70 fondo (mm).
