# Toallero doble, referencia 16902.B de la serie Barcelona de Nofer. Acero inoxidable AISI 304 brillo

- Propiedad del archivo: CONSTRUNARIO
- Formato: FIEBDC-3/2012
- Programa: Construnario Versión 3.51
- Fecha de los precios: 01/02/2023
- Divisa: EUR

**16902.B** u Toallero doble, referencia 16902.B de la serie Barcelona de Nofer. Acero inoxidable AISI 304 brillo
Precio: 45.50
Toallero doble, referencia 16902.B de la serie Barcelona de Nofer. Acero inoxidable AISI 304 brillo Toallero doble Material: acero inoxidable AISI 304 Acabado: brillo Dimensiones: 50 alto x 626 ancho x 140 fondo (mm) Toallero doble NOFER, fabricada de acero inoxidable AISI 304. Dimensiones: 50 alto x 626 ancho x 140 fondo (mm)
