# Portarrollos de papel higiénico con tapa, referencia 16917.B de la serie Barcelona de Nofer. Acero inoxidable AISI 304 brillo

- Propiedad del archivo: CONSTRUNARIO
- Formato: FIEBDC-3/2012
- Programa: Construnario Versión 3.51
- Fecha de los precios: 01/02/2023
- Divisa: EUR

**16917.B** u Portarrollos de papel higiénico con tapa, referencia 16917.B de la serie Barcelona de Nofer. Acero inoxidable AISI 304 brillo
Precio: 34.00
Portarrollos de papel higiénico con tapa, referencia 16917.B de la serie Barcelona de Nofer. Acero inoxidable AISI 304 brillo Portarrollos con tapa Material acero inoxidable AISI 304 Acabado: brillo Dimensiones: 126 alto x 138 ancho x 95 fondo (mm) Portarrollos de papel higiénico NOFER, de acero inoxidable AISI 304 acabado brillo. Dimensiones: 126 alto x 138 ancho x 95 fondo (mm).
