# Percha, referencia 16906.B de la serie Barcelona de Nofer. Acero inoxidable AISI 304, brillo

- Propiedad del archivo: CONSTRUNARIO
- Formato: FIEBDC-3/2012
- Programa: Construnario Versión 3.51
- Fecha de los precios: 01/02/2023
- Divisa: EUR

**16906.B** u Percha, referencia 16906.B de la serie Barcelona de Nofer. Acero inoxidable AISI 304, brillo
Precio: 19.05
Percha, referencia 16906.B de la serie Barcelona de Nofer. Acero inoxidable AISI 304, brillo Percha individual Material: acero inoxidable AISI 304 Acabado: brillo Dimensiones: 60 alto x 50 ancho x 70 fondo (mm) Percha NOFER, fabricada de acero inoxidable AISI 304. Dimensiones: 60 alto x 50 ancho x 70 fondo (mm).
