# Percha doble, referencia 16907.B de la serie Barcelona de Nofer. Acero inoxidable AISI 304, brillo

- Propiedad del archivo: CONSTRUNARIO
- Formato: FIEBDC-3/2012
- Programa: Construnario Versión 3.51
- Fecha de los precios: 01/02/2023
- Divisa: EUR

**16907.B** u Percha doble, referencia 16907.B de la serie Barcelona de Nofer. Acero inoxidable AISI 304, brillo
Precio: 22.10
Percha doble, referencia 16907.B de la serie Barcelona de Nofer. Acero inoxidable AISI 304, brillo Percha doble Material: acero inoxidable AISI 304 Acabado: brillo Dimensiones: 50 alto x 90 ancho x 70 fondo (mm) Percha doble NOFER, fabricada de acero inoxidable AISI 304. Dimensiones: 50 alto x 90 ancho x 70 fondo (mm).
