# Jabonera, referencia 16911.B de la serie Barcelona de Nofer. Acero inoxidable AISI 304, brillo

- Propiedad del archivo: CONSTRUNARIO
- Formato: FIEBDC-3/2012
- Programa: Construnario Versión 3.51
- Fecha de los precios: 01/02/2023
- Divisa: EUR

**16911.B** u Jabonera, referencia 16911.B de la serie Barcelona de Nofer. Acero inoxidable AISI 304, brillo
Precio: 26.25
Jabonera, referencia 16911.B de la serie Barcelona de Nofer. Acero inoxidable AISI 304, brillo Jabonera Material: acero inoxidable AISI 304 y vidrio Acabado: brillo Dimensiones: 50 alto x 113 ancho x 101 fondo (mm) Jabonera NOFER, de acero inoxidable AISI 304, acabado brillo. Dimensiones: 50 alto x 113 ancho x 101 fondo (mm).
