# Jabonera, referencia 16912.B de la serie Barcelona de Nofer. Acero inoxidable AISI 304, brillo

- Propiedad del archivo: CONSTRUNARIO
- Formato: FIEBDC-3/2012
- Programa: Construnario Versión 3.51
- Fecha de los precios: 01/02/2023
- Divisa: EUR

**16912.B** u Jabonera, referencia 16912.B de la serie Barcelona de Nofer. Acero inoxidable AISI 304, brillo
Precio: 25.35
Jabonera, referencia 16912.B de la serie Barcelona de Nofer. Acero inoxidable AISI 304, brillo Jabonera Material: acero inoxidable AISI 304 Acabado: brillo Dimensiones: 55 alto x 125 ancho x 115 fondo (mm) Jabonera NOFER, fabricada de acero inoxidable AISI 304. Dimensiones: 50 alto x 125 ancho x 115 fondo (mm).
