# Vaso de vidrio para cepillo de dientes, con soporte, referencia 16913.B de la serie Barcelona de Nofer. Acero inoxidable AISI 304 y cristal

- Propiedad del archivo: CONSTRUNARIO
- Formato: FIEBDC-3/2012
- Programa: Construnario Versión 3.51
- Fecha de los precios: 01/02/2023
- Divisa: EUR

**16913.B** u Vaso de vidrio para cepillo de dientes, con soporte, referencia 16913.B de la serie Barcelona de Nofer. Acero inoxidable AISI 304 y cristal
Precio: 26.90
Vaso de vidrio para cepillo de dientes, con soporte, referencia 16913.B de la serie Barcelona de Nofer. Acero inoxidable AISI 304 y cristal Vaso para cepillos de dientes con soporte a pared Material: vaso de vidrio y soportes de acero inoxidable AISI 304 Acabado de los soportes: brillo Dimensiones: 95 alto x 136 ancho x 100 fondo (mm) Vaso NOFER, fabricado de acero inoxidable AISI 304. Dimensiones: 95 alto x 136 ancho x 100 fondo (mm).
