# Vaso doble de vidrio para cepillo de dientes, con soporte, referencia 16914.B de la serie Barcelona de Nofer. Acero inoxidable AISI 304 y cristal

- Propiedad del archivo: CONSTRUNARIO
- Formato: FIEBDC-3/2012
- Programa: Construnario Versión 3.51
- Fecha de los precios: 01/02/2023
- Divisa: EUR

**16914.B** u Vaso doble de vidrio para cepillo de dientes, con soporte, referencia 16914.B de la serie Barcelona de Nofer. Acero inoxidable AISI 304 y cristal
Precio: 33.10
Vaso doble de vidrio para cepillo de dientes, con soporte, referencia 16914.B de la serie Barcelona de Nofer. Acero inoxidable AISI 304 y cristal Vaso doble para cepillos de dientes con soporte apared Material: vasos de vidrio y soportes de acero inoxidable AISI 304 Acabado: brillo Dimensiones: 98 alto x 179 ancho x 108 fondo (mm) Vaso doble de cepillos NOFER, fabricado de acero inoxidable AISI 304, acabado brillo. Dimensiones: 98 alto x 179 ancho x 108 fondo (mm).
