# Escobillero, referencia 16915.B de la serie Barcelona de Nofer. Acero inoxidable y recipiente de vidrio esmerilado

- Propiedad del archivo: CONSTRUNARIO
- Formato: FIEBDC-3/2012
- Programa: Construnario Versión 3.51
- Fecha de los precios: 01/02/2023
- Divisa: EUR

**16915.B** u Escobillero, referencia 16915.B de la serie Barcelona de Nofer. Acero inoxidable y recipiente de vidrio esmerilado
Precio: 41.00
Escobillero, referencia 16915.B de la serie Barcelona de Nofer. Acero inoxidable y recipiente de vidrio esmerilado Escobillero Material: recipiente de vidrio y soportes de acero inoxidable AISI 304 Acabado de los soportes: brillo Dimensiones: 310 alto x 158 ancho x 121 fondo (mm) Escobillero NOFER, fabricado de acero inoxidable AISI 304 y recipiente de vidrio esmerilado. Dimensiones: 310 alto x 158 ancho x 121 fondo (mm).
