# Toallero con barra inferior, referencia 16916.B de la serie Barcelona de Nofer. Acero inoxidable AISI 304 brillo

- Propiedad del archivo: CONSTRUNARIO
- Formato: FIEBDC-3/2012
- Programa: Construnario Versión 3.51
- Fecha de los precios: 01/02/2023
- Divisa: EUR

**16916.B** u Toallero con barra inferior, referencia 16916.B de la serie Barcelona de Nofer. Acero inoxidable AISI 304 brillo
Precio: 33.50
Toallero con barra inferior, referencia 16916.B de la serie Barcelona de Nofer. Acero inoxidable AISI 304 brillo Repisa toallero Material: acero inoxidable AISI 304 Acabado: brillo Dimensiones: 105 alto x 626 ancho x 235 fondo (mm) Toallero con barra inferior NOFER, fabricado de acero inoxidable AISI 304. Dimensiones: 105 alto x 626 ancho x 235 fondo (mm).
