# Aro toallero, referencia 16860.S de la serie Niza satinado de Nofer. Acero inoxidable AISI 304

- Propiedad del archivo: CONSTRUNARIO
- Formato: FIEBDC-3/2012
- Programa: Construnario Versión 3.51
- Fecha de los precios: 01/02/2023
- Divisa: EUR

**16860.S** u Aro toallero, referencia 16860.S de la serie Niza satinado de Nofer. Acero inoxidable AISI 304
Precio: 20.15
Aro toallero, referencia 16860.S de la serie Niza satinado de Nofer. Acero inoxidable AISI 304 Aro toallero Material: acero inoxidable AISI 304 Acabado: satinado Dimensiones: 190 alto x 170 ancho x 50 fondo (mm) Tubo: Ĝ10 mm Toallero de aro NOFER, fabricado de acero inoxidable AISI 304. Dimensiones: 190 alto x 170 ancho x 50 fondo (mm).
