# Repisa de utilidad de vidrio, referencia 16856.S de la serie Niza satinado de Nofer. Acero inoxidable AISI 304

- Propiedad del archivo: CONSTRUNARIO
- Formato: FIEBDC-3/2012
- Programa: Construnario Versión 3.51
- Fecha de los precios: 01/02/2023
- Divisa: EUR

**16856.S** u Repisa de utilidad de vidrio, referencia 16856.S de la serie Niza satinado de Nofer. Acero inoxidable AISI 304
Precio: 37.10
Repisa de utilidad de vidrio, referencia 16856.S de la serie Niza satinado de Nofer. Acero inoxidable AISI 304 Repisa de utilidad Material: vidrio y soportes de acero inoxidable AISI 304 Acabado: satinado Dimensiones: 55 alto x 600 ancho x 128 fondo (mm) Repisa de utilidad NOFER, fabricada de vidrio esmerilado y acero inoxidable AISI 304 acabado satinado. Dimensiones: 55 alto x 600 ancho x 128 fondo (mm).
