# Toallero recto 650 mm, referencia 16850.S de la serie Niza satinado de Nofer. Acero inoxidable AISI 304

- Propiedad del archivo: CONSTRUNARIO
- Formato: FIEBDC-3/2012
- Programa: Construnario Versión 3.51
- Fecha de los precios: 01/02/2023
- Divisa: EUR

**16850.S** u Toallero recto 650 mm, referencia 16850.S de la serie Niza satinado de Nofer. Acero inoxidable AISI 304
Precio: 29.35
Toallero recto 650 mm, referencia 16850.S de la serie Niza satinado de Nofer. Acero inoxidable AISI 304 Toallero Material: acero inoxidable AISI 304 Acabado: satinado Dimensiones: 55 alto x 650 ancho x 65 fondo (mm) Diámetro del tubo: Ř20 mm Toallero recto NOFER, fabricado de acero inoxidable AISI 304 acabado satinado. Dimensiones: 55 alto x 650 ancho x 65 fondo (mm).
