# Jabonera, referencia 16855.S de la serie Niza satinado de Nofer. Acero inoxidable AISI 304

- Propiedad del archivo: CONSTRUNARIO
- Formato: FIEBDC-3/2012
- Programa: Construnario Versión 3.51
- Fecha de los precios: 09/02/2023
- Divisa: EUR

**16855.S** u Jabonera, referencia 16855.S de la serie Niza satinado de Nofer. Acero inoxidable AISI 304
Precio: 21.25
Jabonera, referencia 16855.S de la serie Niza satinado de Nofer. Acero inoxidable AISI 304 Jabonera Material: acero inoxidable AISI 304 Acabado: satinado Dimensiones: 55 alto x 125 ancho x 111 fondo (mm) Jabonera NOFER, fabricada de acero inoxidable AISI 304 acabado satinado. Dimensiones: 55 alto x 125 ancho x 111 fondo (mm).
