# Percha, referencia16851.S de la serie Niza satinado de Nofer. Acero inoxidable AISI 304

- Propiedad del archivo: CONSTRUNARIO
- Formato: FIEBDC-3/2012
- Programa: Construnario Versión 3.51
- Fecha de los precios: 09/02/2023
- Divisa: EUR

**16851.S** u Percha, referencia16851.S de la serie Niza satinado de Nofer. Acero inoxidable AISI 304
Precio: 15.70
Percha, referencia16851.S de la serie Niza satinado de Nofer. Acero inoxidable AISI 304 Percha Material: acero inoxidable AISI 304 Acabado: satinado Dimensiones: 55 alto x 55 ancho x 60 fondo (mm) Percha NOFER, fabricada de acero inoxidable AISI 304 acabado satinado. Dimensiones: Ĝ 55 mm, 60 mm fondo.
