# Percha doble, referencia16852.S de la serie Niza satinado de Nofer. Acero inoxidable AISI 304

- Propiedad del archivo: CONSTRUNARIO
- Formato: FIEBDC-3/2012
- Programa: Construnario Versión 3.51
- Fecha de los precios: 09/02/2023
- Divisa: EUR

**16852.S** u Percha doble, referencia16852.S de la serie Niza satinado de Nofer. Acero inoxidable AISI 304
Precio: 16.65
Percha doble, referencia16852.S de la serie Niza satinado de Nofer. Acero inoxidable AISI 304 Perchero doble Material: acero inoxidable AISI 304 Acabado: satinado Dimensiones: 55 alto x 55 ancho x 45 fondo (mm) Percha doble NOFER, fabricada de acero inoxidable AISI 304. Dimensiones: Ĝ55 mm, 45 mm fondo.
