# Portarrollos papel higiénico, referencia 16859.S de la serie Niza satinado de Nofer. Acero inoxidable AISI 304

- Propiedad del archivo: CONSTRUNARIO
- Formato: FIEBDC-3/2012
- Programa: Construnario Versión 3.51
- Fecha de los precios: 09/02/2023
- Divisa: EUR

**16859.S** u Portarrollos papel higiénico, referencia 16859.S de la serie Niza satinado de Nofer. Acero inoxidable AISI 304
Precio: 19.85
Portarrollos papel higiénico, referencia 16859.S de la serie Niza satinado de Nofer. Acero inoxidable AISI 304 Portarrollos de reserva Material: acero inoxidable AISI 304 Acabado: satinado Dimensiones: 55 alto x 178 ancho x 65 fondo (mm) Reserva portarrollos NOFER, fabricada de acero inoxidable AISI 304 acabado satinado 55 alto x 178 ancho x 65 fondo (mm).
