# Escobillero, referencia 16857.S de la serie Niza satinado de Nofer. Acero inoxidable AISI 304, recipiente de vidrio esmerilado

- Propiedad del archivo: CONSTRUNARIO
- Formato: FIEBDC-3/2012
- Programa: Construnario Versión 3.51
- Fecha de los precios: 09/02/2023
- Divisa: EUR

**16857.S** u Escobillero, referencia 16857.S de la serie Niza satinado de Nofer. Acero inoxidable AISI 304, recipiente de vidrio esmerilado
Precio: 31.50
Escobillero, referencia 16857.S de la serie Niza satinado de Nofer. Acero inoxidable AISI 304, recipiente de vidrio esmerilado Escobillero recipiente de ceramica blanca Material de los soportes: acero inoxidable AISI 304 Acabado: satinado Dimensiones: 310 alto x 115 ancho x 142 fondo (mm) Escobillero NOFER, fabricado de acero inoxidable AISI 304 acabado satinado y recipiente de vidrio esmerilado. Dimensiones: 310 alto x 115 ancho x 142 fondo (mm).
