# Repisa toallero con barra inferior, referencia 16853.S de la serie Niza satinado de Nofer. Acero inoxidable AISI 304 satinado

- Propiedad del archivo: CONSTRUNARIO
- Formato: FIEBDC-3/2012
- Programa: Construnario Versión 3.51
- Fecha de los precios: 01/02/2023
- Divisa: EUR

**16853.S** u Repisa toallero con barra inferior, referencia 16853.S de la serie Niza satinado de Nofer. Acero inoxidable AISI 304 satinado
Precio: 78.10
Repisa toallero con barra inferior, referencia 16853.S de la serie Niza satinado de Nofer. Acero inoxidable AISI 304 satinado Toallero recto NOFER, fabricado de acero inoxidable AISI 304 acabado satinado. Dimensiones: 108 alto x 655 ancho x 221 fondo (mm). Repisa toallero con barra inferior Material: acero inoxidable AISI 304 Acabado: satinado Dimensiones: 108 alto x 655 ancho x 221 fondo (mm)
