# Repisa toallero con barra inferior y cuatro puntos de apoyo a pared, referencia 16854.S de la serie Niza satinado de Nofer. Acero inoxidable AISI 304 satinado

- Propiedad del archivo: CONSTRUNARIO
- Formato: FIEBDC-3/2012
- Programa: Construnario Versión 3.51
- Fecha de los precios: 09/02/2023
- Divisa: EUR

**16854.S** u Repisa toallero con barra inferior y cuatro puntos de apoyo a pared, referencia 16854.S de la serie Niza satinado de Nofer. Acero inoxidable AISI 304 satinado
Precio: 74.20
Repisa toallero con barra inferior y cuatro puntos de apoyo a pared, referencia 16854.S de la serie Niza satinado de Nofer. Acero inoxidable AISI 304 satinado Repisa toallero con barra inferior y cuatro puntos de apoyo a pared Material: acero inoxidable AISI 304 Acabado: satinado Dimensiones: 160 alto x 655 ancho x 221 fondo (mm) Toallero NOFER, fabricado de acero inoxidable AISI 304 acabado satinado. Dimensiones: 160 alto x 655 ancho x 221 fondo (mm).
