# Aro toallero, referencia 16860.N de la serie Niza negro de Nofer. Acero inoxidable AISI 304. Negro

- Propiedad del archivo: CONSTRUNARIO
- Formato: FIEBDC-3/2012
- Programa: Construnario Versión 3.51
- Fecha de los precios: 01/02/2023
- Divisa: EUR

**16860.N** u Aro toallero, referencia 16860.N de la serie Niza negro de Nofer. Acero inoxidable AISI 304. Negro
Precio: 62.00
Aro toallero, referencia 16860.N de la serie Niza negro de Nofer. Acero inoxidable AISI 304. Negro Aro toallero Material: acero inoxidable AISI 304 Acabado: negro Dimensiones: 190 alto x 170 ancho x 50 fondo (mm) Toallero de aro NOFER, fabricado de acero inoxidable AISI 304. Dimensiones: 190 alto x 170 ancho x 50 fondo (mm).
