# Toallero recto, 650 mm, referencia 16870.40.N de la serie Niza negro de Nofer. Acero inoxidable AISI 304

- Propiedad del archivo: CONSTRUNARIO
- Formato: FIEBDC-3/2012
- Programa: Construnario Versión 3.51
- Fecha de los precios: 01/02/2023
- Divisa: EUR

**16870.40.N** u Toallero recto, 650 mm, referencia 16870.40.N de la serie Niza negro de Nofer. Acero inoxidable AISI 304
Precio: 73.00
Toallero recto, 650 mm, referencia 16870.40.N de la serie Niza negro de Nofer. Acero inoxidable AISI 304 Toallero Material: acero inoxidable AISI 304 Acabado: negro Dimensiones: 55 alto x 650 ancho x 65 fondo (mm) Diámetro del tubo: Ř20 mm Toallero recto NOFER, fabricado de acero inoxidable AISI 304 acabado negro. Dimensiones: 55 alto x 650 ancho x 65 fondo (mm).
