# Jabonera, referencia 16855.N de la serie Niza negro de Nofer. Acero inoxidable AISI 304

- Propiedad del archivo: CONSTRUNARIO
- Formato: FIEBDC-3/2012
- Programa: Construnario Versión 3.51
- Fecha de los precios: 01/02/2023
- Divisa: EUR

**16855.N** u Jabonera, referencia 16855.N de la serie Niza negro de Nofer. Acero inoxidable AISI 304
Precio: 65.00
Jabonera, referencia 16855.N de la serie Niza negro de Nofer. Acero inoxidable AISI 304 Jabonera Material: acero inoxidable AISI 304 Acabado: negro Dimensiones: 55 alto x 125 ancho x 111 fondo (mm) Jabonera NOFER, fabricada de acero inoxidable AISI 304 acabado negro. Dimensiones: 55 alto x 125 ancho x 111 fondo (mm).
