# Percha, referencia 16851.N de la serie Niza negro de Nofer. Acero inoxidable AISI 304

- Propiedad del archivo: CONSTRUNARIO
- Formato: FIEBDC-3/2012
- Programa: Construnario Versión 3.51
- Fecha de los precios: 01/02/2023
- Divisa: EUR

**16851.N** u Percha, referencia 16851.N de la serie Niza negro de Nofer. Acero inoxidable AISI 304
Precio: 58.70
Percha, referencia 16851.N de la serie Niza negro de Nofer. Acero inoxidable AISI 304 Percha Material: acero inoxidable AISI 304 Acabado: negro Dimensiones: 55 alto x 55 ancho x 60 fondo (mm) Percha NOFER, fabricada de acero inoxidable AISI 304 acabado negro. Dimensiones: Ĝ55 mm, 60 mm fondo.
