# Portarrollos papel higiénico con tapa, referencia 16858.N de la serie Niza negro de Nofer. Acero inoxidable AISI 304

- Propiedad del archivo: CONSTRUNARIO
- Formato: FIEBDC-3/2012
- Programa: Construnario Versión 3.51
- Fecha de los precios: 01/02/2023
- Divisa: EUR

**16858.N** u Portarrollos papel higiénico con tapa, referencia 16858.N de la serie Niza negro de Nofer. Acero inoxidable AISI 304
Precio: 66.50
Portarrollos papel higiénico con tapa, referencia 16858.N de la serie Niza negro de Nofer. Acero inoxidable AISI 304 Portarrollos de papel higíenico con tapa Material: acero inoxidable AISI 304 Acabado: negro Dimensiones: 133 alto x 138 ancho x 65 fondo (mm) Dispensador de papel higiénico NOFER, fabricado de acero inoxidable AISI 304. Dimensiones: 133 alto x 138 ancho x 65 fondo (mm).
