# Portarrollos papel higiénico de reserva, referencia 16859.N de la serie Niza negro de Nofer. Acero inoxidable AISI 304

- Propiedad del archivo: CONSTRUNARIO
- Formato: FIEBDC-3/2012
- Programa: Construnario Versión 3.51
- Fecha de los precios: 01/02/2023
- Divisa: EUR

**16859.N** u Portarrollos papel higiénico de reserva, referencia 16859.N de la serie Niza negro de Nofer. Acero inoxidable AISI 304
Precio: 61.65
Portarrollos papel higiénico de reserva, referencia 16859.N de la serie Niza negro de Nofer. Acero inoxidable AISI 304 Portarrollos de reserva Material: acero inoxidable AISI 304 Acabado: negro Dimensiones: 55 alto x 178 ancho x 65 fondo (mm) Reserva portarrollos NOFER, fabricada de acero inoxidable AISI 304 acabado negro. Dimensiones: 55 alto x 178 ancho x 65 fondo (mm)
