# Escobillero, referencia 16857.N de la serie Niza negro de Nofer. Acero inoxidable AISI 304. Recipiente vidrio esmerilzado

- Propiedad del archivo: CONSTRUNARIO
- Formato: FIEBDC-3/2012
- Programa: Construnario Versión 3.51
- Fecha de los precios: 01/02/2023
- Divisa: EUR

**16857.N** u Escobillero, referencia 16857.N de la serie Niza negro de Nofer. Acero inoxidable AISI 304. Recipiente vidrio esmerilzado
Precio: 75.30
Escobillero, referencia 16857.N de la serie Niza negro de Nofer. Acero inoxidable AISI 304. Recipiente vidrio esmerilzado Escobillero recipiente de ceramica blanca Material de los soportes: acero inoxidable AISI 304 Acabado: negro Dimensiones: 310 alto x 115 ancho x 142 fondo (mm) Escobillero NOFER, fabricado de acero inoxidable AISI 304 acabado negro y recipiente de vidrio esmerilado. Dimensiones: 310 alto x 115 ancho x 142 fondo (mm).
