# Vaso para cepillos de dientes con soporte a pared, referencia 16861.N de la serie Niza negro de Nofer. Acero inoxidable AISI 304

- Propiedad del archivo: CONSTRUNARIO
- Formato: FIEBDC-3/2012
- Programa: Construnario Versión 3.51
- Fecha de los precios: 01/02/2023
- Divisa: EUR

**16861.N** u Vaso para cepillos de dientes con soporte a pared, referencia 16861.N de la serie Niza negro de Nofer. Acero inoxidable AISI 304
Precio: 60.85
Vaso para cepillos de dientes con soporte a pared, referencia 16861.N de la serie Niza negro de Nofer. Acero inoxidable AISI 304 Vaso para cepillos de dientes con soporte a pared Material: vaso de vidrio y soportes de acero inoxidable AISI 304 Acabado: negro Dimensiones: 85 alto x 72 ancho x 112 fondo (mm) Vaso para cepillos de dientes con soporte mural NOFER, de acero inoxidable AISI 304 acabado negro. Dimensiones: 85 alto x 72 ancho x 112 fondo (mm). Soporte a pared Ĝ50 mm.
