# Repisa toallero con barra inferior y cuatro puntos de apoyo a pared, referencia 16854.N de la serie Niza negro de Nofer. Acero inoxidable AISI 304

- Propiedad del archivo: CONSTRUNARIO
- Formato: FIEBDC-3/2012
- Programa: Construnario Versión 3.51
- Fecha de los precios: 01/02/2023
- Divisa: EUR

**16854.N** u Repisa toallero con barra inferior y cuatro puntos de apoyo a pared, referencia 16854.N de la serie Niza negro de Nofer. Acero inoxidable AISI 304
Precio: 142.05
Repisa toallero con barra inferior y cuatro puntos de apoyo a pared, referencia 16854.N de la serie Niza negro de Nofer. Acero inoxidable AISI 304 Material: acero inoxidable AISI 304 Acabado: negro Dimensiones: 160 alto x 655 ancho x 221 fondo (mm) Toallero NOFER, fabricado de acero inoxidable AISI 304 acabado negro. Dimensiones: 160 alto x 655 ancho x 221 fondo (mm).
