# Espejo con marco, referencia 08050.S de la serie Reflex de Nofer. Acero inoxidable AISI 304

- Propiedad del archivo: CONSTRUNARIO
- Formato: FIEBDC-3/2012
- Programa: Construnario Versión 3.51
- Fecha de los precios: 01/02/2023
- Divisa: EUR

**08050.S** u Espejo con marco, referencia 08050.S de la serie Reflex de Nofer. Acero inoxidable AISI 304
Precio: 133.00
Espejo con marco, referencia 08050.S de la serie Reflex de Nofer. Acero inoxidable AISI 304 Material: acero inoxidable AISI 304 Acabado: satinado Espesor espejo: 3 mm Dimensiones: 600 alto x 450 ancho x 20 fondo (mm) Espejo NOFER, con marco de acero inoxidable AISI 304 acabado satinado. Dimensiones: 600 alto x 450 ancho x 20 fondo (mm).
