# Inodoro antivandálico a suelo, salida horizontal, referencia 13012.S de Nofer. Acero inoxidable AISI 304. Satinado

- Propiedad del archivo: CONSTRUNARIO
- Formato: FIEBDC-3/2012
- Programa: Construnario Versión 3.51
- Fecha de los precios: 01/02/2023
- Divisa: EUR

**13012.S** u Inodoro antivandálico a suelo, salida horizontal, referencia 13012.S de Nofer. Acero inoxidable AISI 304. Satinado
Precio: 758.00
Inodoro antivandálico a suelo, salida horizontal, referencia 13012.S de Nofer. Acero inoxidable AISI 304. Satinado De acero inoxidable AISI 304 acabado satinado Activación de descarga de agua con cisterna o descarga de red libre con temporizador o grifo Dimensiones: 390 x 355 x 540 mm Salida a pared Ø 100 mm y entrada de agua Ø 60 mm Tapas no incluidas Inodoro NOFER, en acero inoxidable AISI 304 de desagüe horizontal. Dimensiones: 390 alto x 355 ancho x 540 fondo (mm). Acometida de agua Ø 60 mm y desagüe Ø 100 mm.
