# Inodoro antivandálico a suelo, salida horizontal, referencia 13013.S de Nofer. Acero inoxidable AISI 304

- Propiedad del archivo: CONSTRUNARIO
- Formato: FIEBDC-3/2012
- Programa: Construnario Versión 3.51
- Fecha de los precios: 01/02/2023
- Divisa: EUR

**13013.S** u Inodoro antivandálico a suelo, salida horizontal, referencia 13013.S de Nofer. Acero inoxidable AISI 304
Precio: 783.00
Inodoro antivandálico a suelo, salida horizontal, referencia 13013.S de Nofer. Acero inoxidable AISI 304 Opcional salida vertical añadiendo curva técnica (no incluida) De acero inoxidable AISI 304 acabado satinado Activación de descarga de agua con cisterna o descarga de red libre con temporizador o grifo Dimensiones: 390 x 355 x 640 mm Salida Ø 100 mm y entrada de agua Ø 60 mm Tapas no incluidas Inodoro a suelo NOFER de acero inoxidable AISI 304 acabado satinado. Desagüe vertical. Dimensiones: alto 390 x ancho 355 x fondo 640 (mm). Acometida de agua Ø 60 mm y desagüe Ø 100 mm.
