# Inodoro a suelo adaptado Salida horizontal, referencia 13012.M.S de Nofer. Acero inoxidable AISI 304

- Propiedad del archivo: CONSTRUNARIO
- Formato: FIEBDC-3/2012
- Programa: Construnario Versión 3.51
- Fecha de los precios: 01/02/2023
- Divisa: EUR

**13012.M.S** u Inodoro a suelo adaptado Salida horizontal, referencia 13012.M.S de Nofer. Acero inoxidable AISI 304
Precio: 1230.00
Inodoro a suelo adaptado Salida horizontal, referencia 13012.M.S de Nofer. Acero inoxidable AISI 304 De acero inoxidable AISI 304 acabado satinado Activación de descarga de agua con cisterna o descarga de red libre con temporizador o grifo Dimensiones: 460 x 355 x 540 mm Tapas no incluidas Inodoro ergonómico adaptado NOFER, de acero inoxidable AISI 304 acabado satinado. Instalado a suelo y con desagüe horizontal. Dimensiones: 460 alto x 355 ancho x 540 fondo (mm). Acometida de agua Ø60 mm y desagüe Ø100 mm.
