# Inodoro antivandálico suspendido. Salida horizontal, referencia 13018.S de Nofer. Acero inoxidable AISI 304

- Propiedad del archivo: CONSTRUNARIO
- Formato: FIEBDC-3/2012
- Programa: Construnario Versión 3.51
- Fecha de los precios: 01/02/2023
- Divisa: EUR

**13018.S** u Inodoro antivandálico suspendido. Salida horizontal, referencia 13018.S de Nofer. Acero inoxidable AISI 304
Precio: 825.00
Inodoro antivandálico suspendido. Salida horizontal, referencia 13018.S de Nofer. Acero inoxidable AISI 304 De acero inoxidable AISI 304 acabado satinado Activación de descarga de agua con cisterna o descarga de red libre con temporizador o grifo Dimensiones: 380 x 355 x 550 mm Salida Ø 100 mm y entrada de agua Ø 60 mm Tapas no incluidas Inodoro suspendido NOFER de acero inoxidable AISI 304 acabado satinado. Desagüe horizontal a pared. Dimensiones: 380 alto x 355 ancho x 550 fondo (mm). Entrada de agua Ø31 mm y desagüe Ø100 mm.
