# Asiento para inodoro tapa amortiguada caída lenta, referencia 13148.W de Nofer. Urea color blanco

- Propiedad del archivo: CONSTRUNARIO
- Formato: FIEBDC-3/2012
- Programa: Construnario Versión 3.51
- Fecha de los precios: 01/02/2023
- Divisa: EUR

**13148.W** u Asiento para inodoro tapa amortiguada caída lenta, referencia 13148.W de Nofer. Urea color blanco
Precio: 34.00
Asiento para inodoro tapa amortiguada caída lenta Material Urea color Blanco
