# Inodoro con cisterna de doble descarga. Salida horizontal, referencia 13016.S de Nofer, Acero inoxidable AISI 304 satinado con tapa ABS

- Propiedad del archivo: CONSTRUNARIO
- Formato: FIEBDC-3/2012
- Programa: Construnario Versión 3.51
- Fecha de los precios: 01/02/2023
- Divisa: EUR

**13016.S** u Inodoro con cisterna de doble descarga. Salida horizontal, referencia 13016.S de Nofer, Acero inoxidable AISI 304 satinado con tapa ABS
Precio: 1070.00
Inodoro con cisterna de doble descarga. Salida horizontal, referencia 13016.S de Nofer, Acero inoxidable AISI 304 satinado con tapa ABS Conexión horizontal opcional 13112. De acero inoxidable AISI 304 acabado satinado Salida vertical. Conexión curva 90º. Opcional 13112. Entrada de agua lateral (izquierda o derecha) Incluye tapa PVC blanca Dimensiones: 680 x 370 x 620 mm Salida horizontal Ø 100 mm Inodoro a suelo tipo monobloque NOFER de acero inoxidable AISI 304 acabado satinado. Desagüe horizontal posibilidad vertical. Cisterna doble descarga. Acabados antivandálicos. Dimensiones: 680 alto x 370 ancho x 620 fondo (mm). Desagüe Ø 100 mm.
