# Placa turca instalada a suelo, referencia 13023.B de Nofer. Acero inoxidable AISI 304

- Propiedad del archivo: CONSTRUNARIO
- Formato: FIEBDC-3/2012
- Programa: Construnario Versión 3.51
- Fecha de los precios: 01/02/2023
- Divisa: EUR

**13023.B** u Placa turca instalada a suelo, referencia 13023.B de Nofer. Acero inoxidable AISI 304
Precio: 304.00
Placa turca instalada a suelo, referencia 13023.B de Nofer. Acero inoxidable AISI 304 Placa Turca instalada a suelo. Boquilla rociadora con tres salidas de agua. Acero Inox Satinado. Dimensiones 595 x 625 x 208 mm Inodoro suspendido NOFER en acero inoxidable AISI 304 de desagüe horizontal. Dimensiones: alto 360 x ancho 345 x fondo 500 mm. Acometida de agua Ø 60 mm y desagüe Ø 100 mm.
