# Urinario mural individual, referencia 13004.S de Nofer. Para sistemas de descarga encastrados. Acero inoxidable AISI 304

- Propiedad del archivo: CONSTRUNARIO
- Formato: FIEBDC-3/2012
- Programa: Construnario Versión 3.51
- Fecha de los precios: 01/02/2023
- Divisa: EUR

**13004.S** u Urinario mural individual, referencia 13004.S de Nofer. Para sistemas de descarga encastrados. Acero inoxidable AISI 304
Precio: 482.00
Urinario mural individual, referencia 13004.S de Nofer. Para sistemas de descarga encastrados. Acero inoxidable AISI 304 Urinario mural individual para sistemas de descarga encastrados Fijación a través de muro mediante pernos incluidos De acero inoxidable AISI 304 acabado satinado Con tapa de registro Activación de descarga de agua con cisterna o descarga de red libre con temporizador o grifo Adecuado para instalaciones de seguridad con patio de instalaciones Dimensiones: 600 x 360 x 395 mm Urinario mural NOFER, de acero inoxidable AISI 304, adecuado para descarga empotrada. Dimensiones: 600 alto x 360 ancho x 395 fondo (mm)
