# Lavamanos para encastrar sin orificio rebosadero, referencia 13028.S de Nofer. Acero inoxidable AISI304

- Propiedad del archivo: CONSTRUNARIO
- Formato: FIEBDC-3/2012
- Programa: Construnario Versión 3.51
- Fecha de los precios: 01/02/2023
- Divisa: EUR

**13028.S** u Lavamanos para encastrar sin orificio rebosadero, referencia 13028.S de Nofer. Acero inoxidable AISI304
Precio: 51.30
Lavamanos para encastrar sin orificio rebosadero, referencia 13028.S de Nofer. Acero inoxidable AISI304 Lavamanos para encastrar sin orificio rebosadero De acero inoxidable AISI 304 acabado satinado por las dos caras Con ala curva Instalación sobre encimera Dimensiones: Ĝ int. 260 mm / Ĝ ext. 305 mm Alto: 110 mm Lavamanos semiesférico NOFER, de acero inoxidable AISI 304, para encastrar sobre encimera. Acero inoxidable acabado satinado. Dimensiones: Ĝ interior 260, Ĝ exterior 305, alto 110 (mm).
