# Lavamanos mural ergonómico, referencia 13024.2.S de Nofer. Acero inoxidable AISI 304

- Propiedad del archivo: CONSTRUNARIO
- Formato: FIEBDC-3/2012
- Programa: Construnario Versión 3.51
- Fecha de los precios: 01/02/2023
- Divisa: EUR

**13024.2.S** u Lavamanos mural ergonómico, referencia 13024.2.S de Nofer. Acero inoxidable AISI 304
Precio: 360.00
Lavamanos mural ergonómico, referencia 13024.2.S de Nofer. Acero inoxidable AISI 304 Lavamanos mural ergonómico acero Inox Acabado Satinado Dimensiones 165 x 600 x 460 mm No incluye orificio para grifería Lavamanos ergonómico adaptado NOFER, de acero inoxidable AISI 304 acabado satinado. Fijación mural y frontal cóncavo. Dimensiones: 165 alto x 600 ancho x 460 fondo (mm). Orificio para grifería Ø35 mm. Orificio de desagüe: Ø52 mm.
