# Lavamanos mural cónico con tapa de registro, referencia 13036.C.S de Nofer. Acero inoxidable AISI 304

- Propiedad del archivo: CONSTRUNARIO
- Formato: FIEBDC-3/2012
- Programa: Construnario Versión 3.51
- Fecha de los precios: 01/02/2023
- Divisa: EUR

**13036.C.S** u Lavamanos mural cónico con tapa de registro, referencia 13036.C.S de Nofer. Acero inoxidable AISI 304
Precio: 296.00
Lavamanos mural cónico con tapa de registro, referencia 13036.C.S de Nofer. Acero inoxidable AISI 304 Lavamanos mural cónico con tapa de registro De acero inoxidable AISI 304 acabado satinado Dimensiones: 270 alto x 360 ancho x 360 fondo (mm) Lavamanos mural cerrado NOFER, de acero inoxidable AISI 304. Dimensiones: 270 alto x 360 ancho x 360 fondo (mm). Seno Ø 300 mm.
