# Lavamanos colectivo con peto de fijación mural a pared, referencia 13050.06.S de Nofer. Acero inoxidable AISI 304

- Propiedad del archivo: CONSTRUNARIO
- Formato: FIEBDC-3/2012
- Programa: Construnario Versión 3.51
- Fecha de los precios: 01/02/2023
- Divisa: EUR

**13050.06.S** u Lavamanos colectivo con peto de fijación mural a pared, referencia 13050.06.S de Nofer. Acero inoxidable AISI 304
Precio: 414.00
Lavamanos colectivo con peto de fijación mural a pared, referencia 13050.06.S de Nofer. Acero inoxidable AISI 304 Precisa refuerzo con escuadras y patas (no incluidas) Se recomienda hasta cuatro patas opcionales de soporte a suelo (NOFER 13050) y escuadras de fijación NOFER 13050.C Incluye orificios para grifería dos aguas Ø 35 mm con adaptador para grifería un agua de Ø 22 mm Válvula de desagüe 13016 opcional. De acero inoxidable AISI 304 acabado satinado Dimensiones: 428 alto x 600 ancho x 500 fondo (mm) Lavamanos mural NOFER, de acero inoxidable AISI 304, con salida desagüe central. Incluye peto trasero con fijación a la pared y encimera para la instalación de grifería. Incluye orificio para grifería en la encimera Ø35 mm. Dimensiones: 395 alto x 600 ancho x 500 fondo (mm).
