# Lavamanos colectivo sin peto de fijación mural a pared, referencia 13050.06.SP.S de Nofer. Acero inoxidable AISI 304

- Propiedad del archivo: CONSTRUNARIO
- Formato: FIEBDC-3/2012
- Programa: Construnario Versión 3.51
- Fecha de los precios: 01/02/2023
- Divisa: EUR

**13050.06.SP.S** u Lavamanos colectivo sin peto de fijación mural a pared, referencia 13050.06.SP.S de Nofer. Acero inoxidable AISI 304
Precio: 396.00
Lavamanos colectivo sin peto de fijación mural a pared, referencia 13050.06.SP.S de Nofer. Acero inoxidable AISI 304 Precisa dos escuadras para su instalación y patas de refuerzo (no incluidas) Se recomiendan patas de soporte a suelo NOFER 13050 y escuadras de fijación NOFER 13050.C Incluye orificios para grifería dos aguas Ø 35 mm con adaptador para grifería un agua de Ø 22 mm Válvula de desagüe 13016 opcional. De acero inoxidable AISI 304 acabado satinado Dimensiones: 130 alto x 600 ancho x 500 fondo (mm) Lavamanos mural NOFER de acero inoxidable AISI 304, con salida desagüe central. Incluye agujeros para grifería troquelados en la encimera Ø35 mm. Dimensiones: 130 alto x 600 ancho x 500 fondo (mm).
