# Lavamanos con peto de 1 seno integrado, referencia 13070.1.S de Nofer. Acero inoxidable AISI 304

- Propiedad del archivo: CONSTRUNARIO
- Formato: FIEBDC-3/2012
- Programa: Construnario Versión 3.51
- Fecha de los precios: 01/02/2023
- Divisa: EUR

**13070.1.S** u Lavamanos con peto de 1 seno integrado, referencia 13070.1.S de Nofer. Acero inoxidable AISI 304
Precio: 613.00
Lavamanos con peto de 1 seno integrado, referencia 13070.1.S de Nofer. Acero inoxidable AISI 304 Lavamanos con peto de 1 seno integrado De acero inoxidable AISI 304 acabado satinado Dimensiones: 550 x 550 mm Altura del peto: 100 mm Lavamanos mural NOFER o equivalente, en chapa de acero inoxidable AISI 304, con un seno integrado. Dimensiones: 428 alto x 550 ancho x 550 fondo mm. Incluye peto de 100 mm, orificio para grifería y cartelas para fijación.
